# Psch Erhaltung FB BAB-EF
Angebotsaufforderung (GAEB DA XML 3.2, DA83)
Projekt: A-P0305-00
Währung: EUR
Vergabeart: Öffentliche Ausschreibung
Ende der Zuschlagsfrist: 20.07.2026
Ausführungsbeginn: 03.08.2026
Ausführungsende: 12.09.2026
Auftraggeber: Autobahn GmbH des Bundes, Niederlassung Ost (Halle/Saale), AdB-NL Ost, Magdeburger Str.51, 06112 Halle, Magdeburger Str.51, 06112 Halle/Saale, Telefon +49 345 940 997 00, Fax +49 34594099702, E-Mail ost@autobahn.de; DV-Nummer: AP305265201
Erstellt mit: GXML Toolbox V3.3 R20230829, iTWO_64 V25.0.650, 02.06.2026

## AP305265202 Fugenpflege A 9 km 167 - 176
Datum: 02.06.2026
WaGr: 99_99_01

### Abschnitt 00 Fugenpflege

#### Unterabschnitt 00.00 Fugenpflege

**00.00.0001 Verk.sich. kürzerer Dauer durchf.*stat. Arbeitsst. bei Tageslicht*Anordnung n. Unt. gebührenfrei**
StL-Nr. 2110513590199111
Verkehrssicherung an Arbeitsstellen von kürzerer Dauer
betriebsfertig aufbauen, vorhalten, warten, instand
setzen, betreiben und abbauen. Vorübergehende Verkehrssicherungsmaßnahmen durchführen.
Nach RSA, Regelplan 'DIII/4.'

Für stationäre Arbeitsstelle.
Länge des Arbeitsbereiches '1,6 km.'

Gesamtdauer der Verkehrsführung 'über 8 bis 12 Std.'

Bei Tageslicht.
Verkehrsrechtliche Anordnung nach Unterlagen des AG
einholen und zugehörige Unterlagen erstellen. Erforderliche Ortsbesichtigungen zur Erstellung der Planunterlagen für die verkehrsrechtliche Anordnung durchführen.
Gebührenfrei.
Menge: 8,000 St
Leistungsbereichkatalog: 105

**00.00.0002 Verk.sich. kürzerer Dauer durchf.*stat. Arbeitsst. bei Dunkelheit*Anordnung n. Unt. gebührenfrei**
StL-Nr. 2110513590199211
Verkehrssicherung an Arbeitsstellen von kürzerer Dauer
betriebsfertig aufbauen, vorhalten, warten, instand
setzen, betreiben und abbauen. Vorübergehende Verkehrssicherungsmaßnahmen durchführen.
Nach RSA, Regelplan 'DIV/2.'

Für stationäre Arbeitsstelle.
Länge des Arbeitsbereiches '1,6 km.'

Gesamtdauer der Verkehrsführung 'über 8 bis 12 Std.'

Bei Dunkelheit.
Verkehrsrechtliche Anordnung nach Unterlagen des AG
einholen und zugehörige Unterlagen erstellen. Erforderliche Ortsbesichtigungen zur Erstellung der Planunterlagen für die verkehrsrechtliche Anordnung durchführen.
Gebührenfrei.
Menge: 10,000 St
Leistungsbereichkatalog: 105

**00.00.0003 Verk.sich. kürzerer Dauer durchf.*stat. Arbeitsst. bei Dunkelheit*Anordnung n. Unt. gebührenfrei**
StL-Nr. 2110513590199211
Verkehrssicherung an Arbeitsstellen von kürzerer Dauer
betriebsfertig aufbauen, vorhalten, warten, instand
setzen, betreiben und abbauen. Vorübergehende Verkehrssicherungsmaßnahmen durchführen.
Nach RSA, Regelplan 'DIV/3.'

Für stationäre Arbeitsstelle.
Länge des Arbeitsbereiches '1,6 km.'

Gesamtdauer der Verkehrsführung 'über 8 bis 12 Std.'

Bei Dunkelheit.
Verkehrsrechtliche Anordnung nach Unterlagen des AG
einholen und zugehörige Unterlagen erstellen. Erforderliche Ortsbesichtigungen zur Erstellung der Planunterlagen für die verkehrsrechtliche Anordnung durchführen.
Gebührenfrei.
Menge: 2,000 St
Leistungsbereichkatalog: 105

**00.00.0004 Verkehrsschild aufb., abb., vorh. Ronde,Dreie.Quad.*Größe 3**
StL-Nr. 2110520813900999
Verkehrsschild aufbauen, vorhalten, warten, instand
setzen und abbauen. Aufstellvorrichtung nach statischen
Erfordernissen. Vorübergehende Verkehrssicherungsmaßnahmen durchführen. Die Kontrolle wird gesondert
vergütet.
Verkehrsschild = Ronde, Dreieck, Quadrat.
Größe 3.
Retroreflektierend mit Folie 'gem. VVB-Ost.'

Aufstellhöhe über der Verkehrsfläche 'gem. VVB-Ost.'

Einsatzzeit '1 Schicht.'
Menge: 10,000 St
Leistungsbereichkatalog: 105

**00.00.0005 Vergußkocher mit 2 AK**
Vergußkocher mit 2 Arbeitskräften. Fugenmasse einbauen.
Menge: 400,000 h

**00.00.0006 Fugenmasse**
Fugenmasse Typ N2 mit Voranstrich liefern.
Menge: 10000,000 kg

**00.00.0007 AK mit Kleingerät**
Arbeitskraft mit Kleingerät, Z. Bsp. Motorbürste oder Faßmaschine zum Aufweiten von Rissen.
Menge: 400,000 h

**00.00.0008 Kehrsaugwagen**
Menge: 200,000 h

**00.00.0009 Sonst. nicht gefähr. Abfall ents. 17 09 04*Wahl AN einr. Verbleib elektr.**
StL-Nr. 24802460039911
Sonstigen, nicht gefährlichen Abfall nach
Unterlagen des AG laden, zur Entsorgungsanlage
befördern und entsorgen. Abrechnung nach
Wiegenachweisen.
Abfall = Gemischte Bau- und Abbruchabfälle mit
Ausnahme derjenigen, die unter 17 09 01, 17 09 02
und 17 09 03 fallen. Abfallschlüssel = 17 09 04.
Maßgebender Parameter 'Fugenfüllstoffe.'

Abfall laden 'aus Kehrsaugwagen.'

Entsorgung nach Wahl des AN. Kosten der
Abfallentsorgung trägt der AN.
Verbleibsdokumentation nach Unterlagen des AG
führen. Dokumentation und Wiegenachweise nach
Abschluss dem AG elektronisch übergeben.
Menge: 10,000 t
